# Alte Weberei - Umbau Alte Weberei zum KreativCampus
Angebotsaufforderung (GAEB DA XML 3.2, DA83)
Projekt: 24-18_NEU_AUSSCHREI
Beschreibung:
Umbau "Alte Weberei" zum KreativCampus
Oscar-Kjellberg-Str. 7
03238 Finsterwalde
Währung: EUR
Auftraggeber: Stadt Finsterwalde, Schloßstr. 7/8,, 03238 Finsterwalde
Erstellt mit: SOFTTECH GmbH / GXML Toolbox V3.3 R20230503, AVANTI pro 2024, 24.07.2026

## LOS-07 DACHDECKER/ DACHKLEMPNERARBEITEN LOS 07
Datum: 02.02.2026

### Gewerk 01 Dachdeckerarbeiten

#### Titel 01.01 Allgemeines

*Hinweis: Baubeschreibung*
Globale Angaben zum Bauvorhaben

Name und Anschrift des Auftraggebers:

Stadt Finsterwalde
Schloßstraße 7/8
03238 Finsterwalde

Angaben zur Örtlichkeit

Anschrift der Baustelle:

Umbau "Alte Weberei" zum KreativCampus
Oscar-Kjellberg-Straße 7
03238 Finsterwalde

Lage und Transportwege

Für den Transport der Baustoffe auf der Baustelle stehen die noch vorhandenen erkennbaren Transportwege zur Verfügung.
(Siehe Baustelleneinrichtungsplan)

Die Zu- und Ausfahrt der Baustelle befindet sich in der Oscar-Kjellberg-Straße. Eine Sperrung der Kjellberg-Straße ist nicht vorgesehen.

 Allgemeines

Die Entsorgung von Abfall nach den Abschnitten 4.1.11 und 4.1.12 ATV DIN 18299 hat umgehend, spätestens täglich zum Abschluss der jeweiligen Arbeiten, zu erfolgen. Alternativ zum Abfahren ist das Entsorgen in geeignete, auf der Baustelle lagernde Abfalltransportbehälter des Auftragnehmers zulässig. Es obliegt in diesem Fall dem jeweiligen Auftragnehmer selber dafür zu sorgen, dass keine Unbefugten Abfälle in diese Behälter füllen.
Die Baustelle ist täglich, insbesondere Gerüste und Verkehrswege, von Abbruch- und Restmaterial, Abfall etc. zu beräumen, der direkte Arbeitsbereich ist täglich "besenrein" zu verlassen.

Der öffentliche Bereich der Zufahrt sowie die Zufahrt selbst bis zum direkten
Baustellenbereiche ist vor Beschädigungen zu schützen

Bei dem Gebäude handelt es sich um eine denkmalgeschützte vorhandene Bebauung,
sowie einen Ergänzungsneubau.

Bauleistungszeiten sind durch den Auftragnehmer mit der örtlichen Bauleitung
abzustimmen und von diesen bestätigen zu lassen. Die zulässigen Schallpegel
betragen tagsüber von 7 Uhr bis 20 Uhr max. 60 dB,
nach 20 Uhr sind keine Arbeiten zulässig

Beeinträchtigungen, insbesondere Lärm und Staub, sind
auf das Notwendigste zu begrenzen und durch
entsprechende Maßnahmen (Folien, Absaugen, Abschotten,
Befeuchtungen u.ä.) einzudämmen.

Folgende Pläne, sonstige Anlagen werden
als pdf zum zum LV beigefüg
Anlage 1 : 24-18_A132 _Entwässerung EG
Anlage 2 : 24-18_A133 _Entwässerung 1.OG
Anlage 3 : 24-18_A134 _Entwässerung 2.OG
Anlage 4 : 24-18_A135 _Entwässerung DG
Anlage 5 : 24-18_A201 _Längsschnitt A-A Neubau
Anlage 6 : 24-18_A202 _Längsschnitt B-B Neubau
Anlage 7 : 24-18_A203 _Längsschnitt C-C Neubau
Anlage 8 : 24-18_A204 _Längsschnitt D-D Neubau
Anlage 9 : 24-18_A205 _Querschnitte 1-1, 2-2 Neubau
Anlage 10 : 24-18_A206 _Querschnitte 3-3, 4-4 Neubau
Anlage 11 : 24-18_A207 _Querschnitte 5-5 Neubau
Anlage 12 : 24-18_A115 _Fußbodenplan DG
Anlage 13 : 24-18_A116 _Dachaufbauten
Anlage 14 : 24-18_AWKC_Dachdetails_2026-06-26
Anlage 15 : Lageplan
Anlage 16 : Baustelleneinrichtungspläne
Anlage 17 : Bauzeitenplan

*Hinweis: Veranlassung und Zweck*
Die Stadt Finsterwalde plant die Sanierung  und Erweiterung eines ehemaligen
Webereigebäudes auf dem Gelände der Kulturweberei Finsterwalde.
Mit der Sanierungsbaumaßnahme soll dem vitalen und vielfältigen Kulturschaffen von Initiativen,
Vereinen und Kreativen der Stadt eine Mitte gegeben, und somit ein städtisches Angebot an Ateliers-,Kreativ und Bandräumen geschaffen werden. In diesem Zusammenhang wird das bisher provisorisch gesicherte, Bauteil des Industriedenkmalensembles einer Nutzung überführt, bedarfs,- brandschutz,-und haustechnisch ertüchtigt, sowie baulich erweitert.
Die umfangreiche Sanierungsmaßnahme bezieht sich auf ein denkmalgeschütztes Industriegebäude, welches in drei Bauabschnitten zwischen 1890, 1936 und den 1970’er Jahren errichtet und schrittweise ergänzt wurde. Das Gebäude stellt in diesem Zusammenhang ein wichtiges geschichtliches Dokument in der Überlieferung von städtischer Industriegeschichte dar und soll, der jüngsten Umnutzung des benachbarten Kunst, Kultur-, und Kongresszentrum folgen. Die funktionale Neubelebung des Gebäudes führt weiterhin zu einer positiven städtebaulichen Akzentuierung und sozialräumlichen Aktivierung des benachbarten öffentlichen Parkes.

*Hinweis: ZTV - Baustelleneinrichtung*
ZTV - ZUSÄTZLICHE TECHNISCHE VERTRAGSBEDINGUNGEN
------------------------------------------------

1. ALLGEMEINE HINWEISE

1.1 Diese Vorbemerkungen sind ZUSÄTZLICHE TECHNISCHE VERTRAGSBEDINGUNGEN - ZTV. Sie sind als solche Bestandteil der Leistungsbeschreibung und werden wesentlicher Vertragsbestandteil.

1.2 Die nachfolgenden Leistungsdefinitionen bestimmen die vertraglich geschuldete Leistung des Auftragnehmers.

1.3 Der Bieter bestätigt, daß die nachfolgend aufgeführten Lohnsätze unter Beachtung der preisrechtlichen Vorschriften ermittelt sind und die üblichen Berechnungsmerkmale bereits vollständig beinhalten.
Zuschläge oder Zulagen können daher nicht zusätzlich berechnet werden. Dies gilt nicht, sofern der Auftraggeber Nacht-, Sonn- und Feiertagsarbeiten sowie Überstunden vor deren Ausführung ausdrücklich beauftragt.
Die Höhe der in Ansatz zu bringenden Zuschläge richtet sich in diesem Fall nach den geltenden, jeweils einschlägigen Tarifbestimmungen.
Sätze und Preise gelten für die gesamte Bauzeit.
Sämtliche Preise sind Nettopreise. Die zum Zeitpunkt der Beauftragung jeweils gültige gesetzliche Mehrwertsteuer wird hinzu gerechnet.

Sämtliche Deckenöffnungen sind durch befestigte Umwehrungen oder Abdeckungen (keine gesonderte Vergütung) dauerhaft zu sichern.

Durch Baustellenbetrieb oder -fahrzeuge verunreinigte Straßen, Wege oder Plätze sind spätestens am letzten Arbeitstag jeder Woche, bei starker Verschmutzung zum jeweiligen Feierabend zu reinigen.

Vor Beginn der Arbeiten ist auf Anforderung vom Auftragnehmer ein Baustelleneinrichtungsplan vorzulegen und von der örtlichen Objektüberwachung genehmigen zu lassen.

Anschlüsse für Baustrom und Bauwasser werden bauseits zur Verfügung gestellt.

Fachbauleiter:
Der Auftragnehmer stellt bis zur endgültigen Fertigstellung seiner vertraglichen Leistungen den Bauleiter, benennt schriftlich eine hierfür geeignete Person, die nicht ohne Genehmigung des AG oder auf Verlagen des AG auszutauschen ist.

Tagesberichte:
Der Auftragnehmer ist verpflichtet, Tagesberichte zu führen, in denen die Anzahl der eingesetzten Arbeitskräfte und die ausgeführten Arbeiten sowie besondere Vorkommnisse eingetragen werden müssen. Die Tagesberichte sind wöchentlich der örtlichen Objektüberwachung vorzulegen.

In der Leistungsbeschreibung anzugebene  Fabrikatsangaben ist es zwingend erforderlich, dass diese vom Bieter eingesetzt werden. Ohne diese Angaben kann das Angebot nicht gewertet werden.

Terminplan:

Der Bauzeitberechnung werden zugrunde gelegt:
- 5 Arbeitstage / Woche
- 8 Stunden / Arbeitstag (max. 10 Std./AT, längere Arbeitszeiten sind eigenverantwortlich abzuklären, siehe Baubeschreibung).

*Hinweis: Vorbemerkungen*
Angaben zur Baustelle

Die Baumaßnahme findet an einem leerstehenden Gebäude im bebauten Innenstadtbereich von Finsterwalde statt. Angrenzende Flächen müssen freigehalten werden, Flächen der Baustelleneinrichtung und zur Zwischenlagerung stehen gemäß Baustelleneinrichtungsplan (Anlage) zur Verfügung.
Der Innenhof der angrenzenden "Kulturweberei" ist nicht für Baustelleneinrichtung zu nutzen ! Der Betrieb der "Kulturweberei" ist jederzeit zu gewährleisten !

Das bebaute Grundstück kann von der Kjellberg-Straße aus erreicht werden.Der öffentliche Bereich ist vor Beschädigung zu schützen. Wenn nichts anderes in der Leistungsbeschreibung ausgewiesen ist, sind diese Umstände in die Einheitspreise einzukalkulieren.

Alle notwendigen Sicherungsmaßnahmen sind rechtzeitig und umfassend einzuleiten und abzustimmen.

Beeinträchtigungen, insbesondere Lärm und Staub, sind auf das Notwendigste zu begrenzen und durch entsprechende Maßnahmen (Folien, Absaugen, Abschotten, Befeuchtungen u.ä.) einzudämmen.

Vor Beginn der Arbeiten ist der Bauleitung ein Baustelleneinrichtungsplan mit Erläuterung des technologischen Ablaufs der Arbeiten sowie ein Bauzeitenplan vorzulegen. Vor Ausführungsbeginn ist die Zustimmung der Bauleitung diesbezüglich erforderlich.

Die Bauarbeiten beeinträchtigen einseitig im Bereich der Kjellberg-Straße den Fußgänger-, Radfahrer - und Fahrzeugverkehr. Deren Sicherheit ist zu gewährleisten. Verkehrsicherungsmaßnahmen sind einzurichten und vorzusehen.

Bei den Bauarbeiten ist aufgrund der Beeinträchtigung des Fußgängerweges und des Straßenbereichs  mit großer Sorgfalt vorzugehen. Beschädigungen und Beeinträchtigungen sind zu vermeiden. Maßnahmen die dazu notwendig sind, werden nicht gesondert vergütet. Gleiches gilt für alle Sicherung- und Schutzmaßnahmen in Bezug auf die Verkehrsbeeinträchtigung.

Pflichten des Auftragnehmers:

1.  Pflicht der Teilnahme des AN an den Bauberatungen.
2.  Der Auftragnehmer hat sich vor Baubeginn über die Trassen- und Leitungsführung des unterirdischen Bauraumes zu informieren und Genehmigungen einzuholen.
3.  Der Auftragnehmer hat alle erforderlichen Schachterlaubnisscheine einzuholen.
4.  Notwendiger Baustelleneinrichtungsbedarf, Straßensperrungen sind der Stadt rechtzeitig anzuzeigen und abzustimmen.
5.  Bei Nutzung öffentlicher Verkehrsräume sind durch den Auftragnehmer alle Genehmigungen einzuholen.
6.  Pflicht des Auftragnehmers zur Schadensbeseitigung im Außenbereich (Zufahrten, Wege, Grünanlagen).
7.Die Baustelle ist regelmäßig mindestens einmal wöchentlich, oder nach Aufforderung durch die örtliche Bauleitung zu reinigen.(Besenrein)Der anfallende Müll ist zu entsorgen.
Kommt der AN dieser Pflicht nicht nach wird nach einmaliger Aufforderung durch die Bauleitung eine Reinigungsfirma zur Leistung verpflichtet. Die entstehenden Kosten werden dem AN von der Schlussrechnungssumme abgezogen. Die gilt gleichermaßen für die Entsorgung von Verpackungsmaterial und sonstigen Müll.

8.Bautages- und Arbeitsberichte sind arbeitstäglich zu führen. Bautagesbücher sind täglich durchnummeriert mit Wetter außen und im Gebäude, Mitarbeiterzahl, verbaute Materialien mit Verbauungsort zu führen und mindestens wöchentlich der Bauleitung der Auftraggebers zu übergeben.

*Hinweis: Zusätzliche technische Vertragsbedingungen*
Zusätziche Technische Vertragsbedingungen

1.  Allgemeine Hinweise
1.1Diese Vorbemerkungen sind zusätzliche Technische Vertragsbedingungen - ZTV.

1.2Bei Widersprüchen zu den ZTV gelten vorrangig die Angaben im Leistungsverzeichnis.

1.3 Der Bieter bestätigt, daß die aufgeführten Lohnstundensätze unter Beachtung der preisrechtlichen Vorschriften ermittelt worden sind und die üblichen Berechnungsmerkmale vollständig beinhalten.
Mit den Lohnstundensätzen sind u. a. abgegolten:
     - Erschwerniszulagen
     - Tariflohn bzw. tatsächlich gezahlter Lohn
     - Zuschläge für vom Auftragnehmer zu vertretenden Überstunden, Nacht-, Sonn-,
  Feiertagsarbeit
     - Entgelt für übliche Wegezeiten
     - Lohnnebenkosten ( z.B. Auslösung, Fahrgeld, Personaltransportkosten,
  Verpflegungszuschuß, Übernachtungskosten)
     - Aufsichtspersonal
     - Sozialaufwand ( Arbeitgeberanteil)
     - Gemeinkosten der Baustelle
     - allg. Geschäftskosten
     - vermögensbildende Maßnahmen
     - Vorhaltekosten für Werkzeug und Kleingeräte
     - Wagnis und Gewinn

Leistungen im Stundenlohn werden grundsätzlich nur dann vergütet, wenn sie vor Beginn vereinbart werden. Die Stundennachweise sind täglich zu führen und innerhalb von drei Werktagen zur Bestätigung vorzulegen. Die vom Auftragnehmer vorgelegten Stundenzettel sind durch den Auftraggeber unverzüglich, spätestens jedoch innerhalb von sechs Werktagen ab Zugang, an den Auftragnehmer zurückzugeben.
Diese Frist gilt auch für etwaige Einwendungen, die der Auftraggeber gegen die Leistungsangaben auf den Stundenlohnzetteln erheben will.

1.4Mit den Preisen ist die komplette Leistung abgegolten, falls in den besonderen Hinweisen oder in der Leistungsbeschreibung nichts anderes zum Ausdruck kommt. Das gilt auch für Vermessungsleistungen, soweit sie der Auftragnehmer zur Durchführung seiner Leistungen zu erbringen hat. Nebenleistungen werden nicht gesondert vergütet und gehören ohne Erwähnung zur vertraglichen Leistung. Im Zweifel gelten die Abgrenzungen von Neben- und besonderen Leistungen die ATV DIN 18299 ff wie DIN 18314 und DIN 18349 (VOB/C).
Nicht abgegolten sind:
     - Kosten für das Herstellen von Baufreiheit, wenn es sich nicht um Nebenkosten
  handelt

1.5Für das Aufmaß und die Abrechnung gelten, falls in den Abrechnungshinweisen oder im LV nicht anders geregelt ist, die Bestimmungen der DIN 18299 ff wie DIN 18314 und DIN 18349 (VOB/C).

1.6Die vom Auftraggeber verwendeten Ausführungsunterlagen müssen den Freigabevermerk des Auftraggebers oder seines sachkundigen Planers tragen, um Verwechslungen bei der Bauausführung zu vermeiden. Nicht freigegebene Unterlagen dürfen nicht verwendet werden. Dies entbindet den Auftragnehmer aber nicht von seiner eigenen Prüfungs- und Hinweispflicht. Diese bleiben unberührt. Individuelle Vereinbarungen haben Vorrang und sind an keine Form gebunden.

2.  Besondere Hinweise

2.2Baustelleneinrichtung
Sofern keine gesonderten Positionen ausgeschrieben sind, sind die Kosten für die nicht vom Auftraggeber gestellte Baustelleneinrichtung in die Preise einzurechnen. .
Die Kosten für den Verbrauch von Strom,  ab bauseits bereitgestelltem Anschluß sind Bestandteil der Preise bzw. werden vertraglich gesondert geregelt.

3.  Abrechnungshinweise
Sofern im LV keine gesonderten Abrechnungsvereinbarungen getroffen sind, gelten die Abrechnungsregelungen der VOB, Teil C, DIN 18314 und 18349.

*Hinweis: Allgemeines*
2. BESONDERE HINWEISE

Die Einrichtung der Baustelle ist so vorzunehmen, daß die Ver- und Entsorgungsleitungen der Baumaßnahme rechtzeitig und ohne Behinderung verlegt werden können.
Nach Beendigung der Bauarbeiten und Beseitigung der Baustelleneinrichtung ist, soweit erforderlich, der ursprüngliche Zustand wieder herzustellen.
Vor Beginn der Arbeiten hat sich der Auftragnehmer über den Verlauf von Leitungen, Kabeln usw.(unter- und überirdisch) zu informieren. Notwendige Umlegungen sind rechtzeitig vom Auftragnehmer zu beantragen.

Der Auftragnehmer hat für Baustellenbesprechungen, die der Auftraggeber regelmäßig
(wöchentlich) durchführt, die Unternehmervertretungsperson zu benennen. Die Teilnahme an den Bauberatungen ist verpflichtend !
Unentschuldigtes Fehlen wird mit 50 € je verpasster Bauberatung geahndet.

*Hinweis: Zusätzliche technische Vorschriften für Flachdach*
Zusätzliche technische Vorschriften für Flachdächer

Die folgenden Forderungen sind mit den Einheitspreisen abgegolten:

1. Der Auftragnehmer ist verpflichtet, Beanstandungen und Mängel an Vorleistungen
so rechtzeitig schriftlich anzuzeigen, daß eine Behebung und Richtigstellung unter
seiner beratenden Mitwirkung erfolgen kann, ohne daß es zu Verzögerungen bei
der Bauausführung kommt.

2.Die Dampfsperre muß einen höheren Diffusionswiderstand aufweisen als die
  Dachhaut. Überlappungen sind dicht und besonders gut zu verkleben. Die Wärmedämmschicht ist in ihrer Wirkung vollflächig angenommen. Die Plattenstöße sind demzufolge absolut dicht herzustellen, ganz besonders bei  Aufkantungen und Anschlüssen zur Hauptfläche, wobei keine Reststücke oder Abfallstreifen zur Verwendung kommen dürfen.
  Der Auftragnehmer haftet für eine wirksame Dampfsperre und für die Ausführung der Dämmschicht ohne Kältebrücken. Anpassungen jeder Art, sowie Verschnitt sind mit den Einheitspreisen abgegolten.
  Zum Aufmaß kommen die tatsächlichen Sichtflächen und Längen.

3. Gegen Verschmutzungen und Beschädigungen an Bauteilen jeder Art sind geeignete Vorkehrungen zu treffen. Der Auftragnehmer haftet für alle entstehenden Schäden. Umsichtig vorzugehen ist Sichtmauerwerk,
Kunststoff-, Holz-, Blech-, Aluminiumteilen usw.

 4. Auf die Bereitstellung von Feuerlöschern bei Arbeiten mit offener Flamme wird besonders hingewiesen.

**01.01.0010 Baustelleneinrichtung**
Katalog-Nr. 000.010250
Einrichten, Unterhalten, Abbauen der Baustellen- einrichtung mit allen zur Durchführung der Arbeiten erforderlichen Maschinen, Mannschaftseinrichtungen, Versorgungsanlagen,  Unfallverhütungseinrichtungen, Schuttcontainer etc.
Sämtliche Kosten für Liefern, Lagern, Transport, Stapeln aller Materialien vom Lagerplatz zur Verwendungsstelle ist mit einzukalkulieren.
Das gleiche gilt sinngemäß für das Räumen der Baustelle und die Wiederherstellung des ursprünglichen Zustandes des benutzten Baugeländes incl. Abtransport der Einrichtung, Beseitigung sämtlicher entstandener Schäden.
Menge: 1,000 psch
Kostengruppe DIN 276 2018-12: 391
DIN 276-81: 31911
Leistungsbereich: 000.01

**01.01.0020 Zusammenstellung Dokumentation**
Zusammenstellung einer Dokumentation 2-fach Papier + digital (Stick),
Die Dokumemntation ist 2 Wochen vor Bauabnahme dem AG zu übergeben.
Die Dokumentation muss folgende Nachweise enthalten:

-Bautagebücher
-Fachbauleitererklärung
-Fachunternehmererklärung
-Produktdatenblätter
-alle Nachweise für eingebaute Bauteile  und verwendeter
 Produkte incl. Zuordnung zu den Bauteilen
Menge: 1,000 psch

**01.01.0030 Wartung Absturzsicherung**
Warten aller eingebauten Absturzsicherungen, (Securanten, Edelstahlseilsystem) für die ausgeschriebenen Dächer.
incl. aller Nebenkosten für den Zeitraum von 4 Jahren.
Wartung 1 x jährlich - insgesamt 4 Wartungen.

Es ist beabsichtigt, dem Auftragnehmer die Wartung für den Zeitraum der Gewährleistung zu übertragen. Der Auftragnehmer ist verpflichtet, bis spätestens zur Bauabnahme mit dem Auftraggeber einen Wartungsvertrag abzuschließen.
Die Wartung wird in die Wertung einbezogen. Der Wartungsvertrag wird für die Dauer der Gewährleistung (4 Jahre) abgeschlossen.
Die Beauftragung erfolgt nicht zusammen mit den Bauleistungen, sondern zu einem späteren Zeitpunkt, spätestens vor der Bauabnahme.
Menge: 4,000 St/J

#### Titel 01.02 Anbau – Bereich Technikzentrale

**01.02.0010 Dacheindeckung Alu-Stehfalz-Profiltafel, 65 mm, Materialdicke 1,0 mm**
Liefern und Montieren einer Stehfalz-Dacheindeckung aus Aluminium-Profiltafeln, Falzhöhe 65 mm, Blechdicke 1,0 mm, Oberfläche werkseitig farbbeschichtet (Coil-Coating) nach RAL-Farbwahl des AG.

Liefern und fachgerechtes Montieren auf einer distanzierten, systemgebundenen Aluminium-Unterkonstruktion zur Gewährleistung einer lichten Hinterlüftungsebene von mind. 20 mm.
Verlegung mit Gefälle 2°  gemäß Verlegeplan, einschließlich aller Anschluss-, , Verbindungs- und Dichtungsmittel.
Anschlussbleche in gesonderter Position.
Inklusive aller System-Halter (Klipps), gleitfähig gelagert zur thermischen Längenausdehnung, sowie sämtlicher Befestigungselemente.

Material gemäß DIN EN 485 / DIN EN 508-2, Verlegung als Doppelstehfalz mit mechanischer Verfalzung mittels Falzmaschine;bei der vorliegenden geringen Dachneigung von 2° sind sämtliche Querstöße zusätzlich mit Dichtungseinlage/Falzdichtmasse auszuführen .

Befestigung über verdeckte Haftrandstreifen/Klemmrippen auf der Trapezprofil, freie thermische Längenausdehnung gemäß Klempnerfachregeln (ZVSHK) gewährleisten.

Ausbildung sämtlicher Anschlüsse, First, Ortgang, Traufe, Wandanschlüsse, Durchdringungen, inkl. erforderlicher Form- und Anschlussbleche aus gleichem Material in gesonderter Position.

Inkl. Dichtungsmaterial, Verbindungsmittel, Schutzfolie während der Bauzeit und Endreinigung der Dachflächen.

__________________
angebotenes Fabrikat
Menge: 112,000 m2

**01.02.0020 Trapezblechprofil auf Stahlträgern, t = 100 mm**
Liefern und Montieren eines Trapezblechprofils (100/275-0,75 mm), Profilhöhe ca. 100 mm, als tragende Dachschale auf Stahlträgern (Abmessungen und Spannweiten nach statischer Berechnung).

Verzinkte Stahltrapezprofile gemäß DIN EN 1090 / DIN 18807, werkseitig mit Korrosionsschutz beschichtet.

Befestigung der Profile auf den Stahlträgern mittels selbstbohrender Schrauben inkl. Unterlegscheiben nach statischen Vorgaben des Herstellers.

Ausbildung der Stoßüberdeckungen, Randabschlüsse und Anschlüsse an aufgehende Bauteile gemäß DIN 18807-3.

Liefern und Einbau aller erforderlichen Verbindungs- und Befestigungsmittel, Dichtbänder im Stoßbereich.

__________________
angebotenes Fabrikat
Menge: 112,000 m2

**01.02.0030 Zementgebundene Bauplatte 18mm als Tragschicht für Mineraldämmung**
Liefern und Verlegen einer Zementplatte, Dicke 18 mm, als Tragschicht für die nachfolgende Mineraldämmung auf dem Trapezblechprofil.

Material: zementgebundene Trägerplatte gemäß DIN EN 12467, formstabil, druckfest, nichtbrennbar (Baustoffklasse A1 nach DIN 4102-1).

Verlegung im Verband mit versetzten Stoßfugen, mechanische Befestigung auf dem Trapezblech mit Schraub-/Tellerverbindern nach Windlastberechnung (DIN EN 1991-1-4).

Fugenverschluss und Anschlüsse an Durchdringungen und Ränder fachgerecht ausbilden.

__________________
angebotenes Fabrikat
Menge: 112,000 m2

**01.02.0040 Mineraldämmplatte 120 mm, WLG 040 ,WLS 042,Verlegung mit Gefälle 2°**
Liefern und vollflächiges, zweilagig versetztes Verlegen von Mineralwolle-Dämmplatten, Dicke 120 mm, Wärmeleitfähigkeit λ = 0,042 W/(mK), Wärmeleitgruppe WLG 040, gemäß DIN EN 13162.

Nichtbrennbar (Euroklasse A1), druckfest für Flachdachanwendung, diffusionsoffen.

Verlegung stoßdicht, versetzt zur Tragschicht, mechanische Befestigung gemäß Verlegerichtlinie des Herstellers und Windsogbeanspruchung nach DIN EN 1991-1-4.

Ausführung gemäß DIN 4108-2 (Wärmeschutz), Fachregeln des Dachdeckerhandwerks (Flachdachrichtlinie), Gefälleausbildung gemäß Verlegeplan des Dachdeckers.

Inkl. Zuschnitt an Dachrändern, Durchdringungen und Anschlüssen.

__________________
angebotenes Fabrikat
Menge: 112,000 m2

**01.02.0050 Lamellenhaube 1200×1200 mm**
Liefern und Montieren einer kompletten Dach-Entlüftungseinheit, bestehend aus:
a) Lamellenhaube, Nennmaß 1200 × 1200 mm, Bauart als Außen- und Fortlufthaube mit fünf umlaufenden Lamellen, Werkstoff verzinktes Stahlblech, innenliegend mit Vogelschutzgitter ausgestattet. Die unterste Lamelle übergreift den Dachsockel um mind. 50 mm. Architektonisch ansprechende Ausführung zur harmonischen Einbindung in die Dachfläche.
b) Isolierte Dachdurchführung, Nennmaß 1200 × 1200 mm, bestehend aus festem Grundkanal mit Grundplatte und höhenverschiebbarer Toppplatte zur Aufnahme der Lamellenhaube. Gesamthöhe der Durchführung ca. 700 mm (70 cm) über Oberkante Dacheindeckung, zur Überbrückung der Dämmebene und zur Sicherstellung eines wärmebrückenfreien, dampfdichten Anschlusses.

Einbau- und Anschlussbedingungen:

Montage auf der bestehenden Dachkonstruktion „Anbau " (Stehfalzdeckung Alu, 65 mm, Blechdicke 1 mm, Hinterlüftung 20 mm, Trapezblechprofil 100 mm auf Stahlträgern), Durchdringung durch Dacheindeckung und Trapezblech-Tragschale.
Herstellung des konstruktiven Anschlusses zwischen Grundplatte des Kanals und Trapezblech mittels statisch nachgewiesener Befestigungsmittel (Aussparung im Trapezblech, Verstärkungsrahmen nach Bedarf).
Toppplatte und Regenkragen sind bauseits witterungsdicht am Kanal zu befestigen; Anschluss an die Stehfalzdeckung wasserdicht mittels Klemmleisten/Stehfalzanschlussprofilen herzustellen (Klempnerarbeit gemäß Fachregeln des Klempnerhandwerks).
Abdichtung des Durchdringungsbereichs gegen Dampfdiffusion und Tauwasserbildung; sd-Wert-Anschluss kompatibel mit der vorhandenen Dachabdichtungsebene.
Lieferung inkl. Befestigungsmaterial, Dichtungsmanschetten, Regenkragen und Montageanleitung des Herstellers.
Statischer Nachweis der Windlast- und Eigengewichtsabtragung in das Trapezblech/Stahlträgersystem ist durch den AN zu erbringen.

Ausführung gemäß VOB/C  DIN 18339 (Klempnerarbeiten) und DIN 18807 (Trapezprofile aus Stahl), DIN 18531 (Abdichtung von Dächern, Durchdringungen) sowie den Herstellerrichtlinien und den allgemein anerkannten Regeln der Technik (Flachdachrichtlinie ZVDH). Funktionsnachweis der Hinterlüftung und Be-/Entlüftung gemäß Lüftungskonzept des Objekts.

__________________
angebotenes Fabrikat

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Menge: 1,000 St

#### Titel 01.03 Anbau -Kalt

**01.03.0010 Dacheindeckung Alu-Stehfalz-Profiltafel, 65 mm, Materialdicke 1,0 mm**
Liefern und Montieren einer Stehfalz-Dacheindeckung aus Aluminium-Profiltafeln, Falzhöhe 65 mm, Blechdicke 1,0 mm, Oberfläche werkseitig farbbeschichtet (Coil-Coating) nach RAL-Farbwahl des AG.

Liefern und fachgerechtes Montieren auf einer distanzierten, systemgebundenen Aluminium-Unterkonstruktion zur Gewährleistung einer lichten Hinterlüftungsebene von mind. 20 mm.
Verlegung mit Gefälle 2°  gemäß Verlegeplan, einschließlich aller Anschluss-, , Verbindungs- und Dichtungsmittel.
Anschlussbleche in gesonderter Position.
Inklusive aller System-Halter (Klipps), gleitfähig gelagert zur thermischen Längenausdehnung, sowie sämtlicher Befestigungselemente.

Material gemäß DIN EN 485 / DIN EN 508-2, Verlegung als Doppelstehfalz mit mechanischer Verfalzung mittels Falzmaschine;bei der vorliegenden geringen Dachneigung von 2° sind sämtliche Querstöße zusätzlich mit Dichtungseinlage/Falzdichtmasse auszuführen .

Befestigung über verdeckte Haftrandstreifen/Klemmrippen auf der Trapezprofil, freie thermische Längenausdehnung gemäß Klempnerfachregeln (ZVSHK) gewährleisten.

Ausbildung sämtlicher Anschlüsse, First, Ortgang, Traufe, Wandanschlüsse, Durchdringungen, inkl. erforderlicher Form- und Anschlussbleche aus gleichem Material in gesonderter Position.

Inkl. Dichtungsmaterial, Verbindungsmittel, Schutzfolie während der Bauzeit und Endreinigung der Dachflächen.

__________________
angebotenes Fabrikat
Menge: 79,000 m2

**01.03.0020 Trapezblechprofil auf Stahlträgern, t = 100 mm**
Liefern und Montieren eines Trapezblechprofils (100/275-0,75 mm), Profilhöhe ca. 100 mm, als tragende Dachschale auf Stahlträgern (Abmessungen und Spannweiten nach statischer Berechnung).

Verzinkte Stahltrapezprofile gemäß DIN EN 1090 / DIN 18807, werkseitig mit Korrosionsschutz beschichtet.

Befestigung der Profile auf den Stahlträgern mittels selbstbohrender Schrauben inkl. Unterlegscheiben nach statischen Vorgaben des Herstellers.

Ausbildung der Stoßüberdeckungen, Randabschlüsse und Anschlüsse an aufgehende Bauteile gemäß DIN 18807-3.

Liefern und Einbau aller erforderlichen Verbindungs- und Befestigungsmittel, Dichtbänder im Stoßbereich.

__________________
angebotenes Fabrikat
Menge: 79,000 m2

#### Titel 01.04 Kiesdach Rückkühlgeräte DG -Anbau

**01.04.0010 Kiesschüttung d = 50 mm**
Liefern und Aufbringen einer kombinierten Oberflächenschicht als Auflast und Wartungsweg für die Rückkühlgeräte. Bestehend aus:

50 mm gewaschenem Rundkies (Körnung 16/32) nach DIN 18531, gleichmäßig verteilt auf dem Schutzvlies.
Menge: 51,000 m2

**01.04.0020 Schutzvlies, 1 Lage, verlegen**
Liefern und loses Verlegen eines Schutzvlieses (Geotextil, mechanisch verfestigt) oberhalb der Abdichtungsebene zum Schutz vor mechanischer Beschädigung durch die nachfolgende Kiesschüttung.
Überlappende Verlegung der Vliesbahnen gemäß Herstellerangabe.
Menge: 51,000 m2

**01.04.0030 Bitumen-Dachdichtungsbahn DO/E1 ,Dicke 5 mm**
Liefern und vollflächiges Verschweißen einer Elastomerbitumen-Dachdichtungsbahn,  Bahnendicke ca. 5 mm, Anwendungsbereich DO/E1, mit Polyestervlieseinlage, gemäß DIN EN 13707 / DIN 18531.
Verschweißung im Heißbahnenverfahren vollflächig auf der unteren Bitumenlage 01.04.0040, Überlappungen gemäß Herstellervorgabe mindestens 8 cm.
Ausbildung sämtlicher An- und Abschlüsse, Kehlen, Dachränder und Durchdringungen gemäß Flachdachrichtlinie (Fachregeln des Dachdeckerhandwerks) und DIN 18531

__________________
angebotenes Fabrikat
.
Menge: 51,000 m2

**01.04.0040 Bitumen-Dampfsperrbahn DU/E1, Dicke 3 mm**
Liefern und vollflächiges Verschweißen einer Elastomerbitumen-Dampf- und Unterdeckbahn, Bahnendicke ca. 3 mm, Anwendungsbereich DU/E1, gemäß DIN EN 13970 / DIN 18531.
Verlegung mit Überlappungen gemäß Herstellerrichtlinie, vollflächige Verschweißung auf den zuvor mit Bitumenvoranstrich vorbehandelten Gefälleestrich aufgeschweißt.

Ausbildung der An- und Abschlüsse an aufgehende Bauteile, Durchdringungen und Dachränder.

__________________
angebotenes Fabrikat
Menge: 51,000 m2

**01.04.0050 Gehwegplatten liefern und verlegen**
Beton-Gehwegplatten (Format 50x50x5 cm, Oberfläche grau/rutschhemmend), fachgerecht im Verband direkt in die Kiesschicht bzw. auf Plattenlager/Kiesbett eingepasst, zur sicheren Begehung für Wartungsarbeiten im Bereich der Rückkühlgeräte. Inklusivem Zuschnitte an Fundamenten und Durchdringungen.
Menge: 25,000 m2

#### Titel 01.05 Bestandsgebäude

**01.05.0010 Dacheindeckung Alu-Stehfalz-Profiltafel, 65 mm, Materialdicke 1,0 mm**
Liefern und Montieren einer Stehfalz-Dacheindeckung aus Aluminium-Profiltafeln, Falzhöhe 65 mm, Blechdicke 1,0 mm, Oberfläche werkseitig farbbeschichtet (Coil-Coating) nach RAL-Farbwahl des AG.

Liefern und fachgerechtes Montieren auf einer distanzierten, systemgebundenen Aluminium-Unterkonstruktion zur Gewährleistung einer lichten Hinterlüftungsebene von mind. 20 mm.
Verlegung mit Gefälle 2°  gemäß Verlegeplan, einschließlich aller Anschluss-, , Verbindungs- und Dichtungsmittel.
Anschlussbleche in gesonderter Position.
Inklusive aller System-Halter (Klipps), gleitfähig gelagert zur thermischen Längenausdehnung, sowie sämtlicher Befestigungselemente.

Material gemäß DIN EN 485 / DIN EN 508-2, Verlegung als Doppelstehfalz mit mechanischer Verfalzung mittels Falzmaschine;bei der vorliegenden geringen Dachneigung von 2° sind sämtliche Querstöße zusätzlich mit Dichtungseinlage/Falzdichtmasse auszuführen .

Befestigung über verdeckte Haftrandstreifen/Klemmrippen auf der Trapezprofil, freie thermische Längenausdehnung gemäß Klempnerfachregeln (ZVSHK) gewährleisten.

Ausbildung sämtlicher Anschlüsse, First, Ortgang, Traufe, Wandanschlüsse, Durchdringungen, inkl. erforderlicher Form- und Anschlussbleche aus gleichem Material in gesonderter Position.

Inkl. Dichtungsmaterial, Verbindungsmittel, Schutzfolie während der Bauzeit und Endreinigung der Dachflächen.

__________________
angebotenes Fabrikat
Menge: 428,000 m2

**01.05.0020 Steinwolle-Dämmplatte d=180 mm, WLS 040**
Liefern und zweilagig versetztes Verlegen von Steinwolle-Dämmplatten, Dicke 180 mm, Wärmeleitgruppe WLG 040, gemäß DIN EN 13162.
Nichtbrennbar, druckfest für Flachdachnutzung, mechanische Befestigung entsprechend Windsoglastnachweis (DIN EN 1991-1-4).
Stoßdichte, versetzte Verlegung; Zuschnitt an Rändern und Durchdringungen.
Werkstoff nichtbrennbar, Baustoffklasse A1 nach DIN 4102-1

__________________
angebotenes Fabrikat
Menge: 428,000 m2

**01.05.0030 Zementplatte 12,5 mm als Tragschicht**
Liefern und Verlegen einer zementgebundenen Trägerplatte, Dicke 12,5 mm, auf der Dampfsperre als Tragschicht für die nachfolgende Dämmebene, gemäß DIN EN 12467.
Nichtbrennbar (Baustoffklasse A1), Verlegung im Verband mit mechanischer Befestigung nach Windlastnachweis.

__________________
angebotenes Fabrikat
Menge: 428,000 m2

**01.05.0040 Dampfsperre sd > 1500 m, 1-lagig auf Trapezblech**
Liefern und Verlegen einer Dampfsperrbahn mit einem Diffusionswiderstand sd > 1500 m, einlagig, auf dem bestehenden Trapezblechprofil gemäß DIN 4108-3.,DIN-4108-7
Vollflächige, überlappende Verlegung der Bahnen (Überlappung min. 10 cm) mit luftdichter Verklebung aller Stöße, Durchdringungen und Anschlüsse mittels systemkompatiblen Klebebands.
Anschluss an aufgehende Bauteile und Durchdringungen luftdicht gemäß den Regeln des Blower-Door-Standards (DIN EN ISO 9972) ausbilden.
Ausführung gem. DIN 4108-3 (Klimabedingter Feuchteschutz) sowie DIN 18195 / DIN 18531 (Abdichtung von Bauwerken bzw. Dächern) und Fachregeln des Zimmerer- und Dachdeckerhandwerks. Überlappungsbereiche an Trapezprofilsicken auf Dichtheit prüfen.
Menge: 428,000 m2

**01.05.0050 Stahltrapezblechprofil 100mm inkl. Sicken-Mineralwolledämmung**
Liefern und Montieren von Stahltrapezblechprofilen (h=100 mm) auf bestehenden Stahlträgern. Inklusive
vollständigem Einbringen von passgenau zugeschnittenen Mineralwolle-Sickenfüllstreifen (innen) zur
signifikanten Erhöhung des Schall- und Brandschutzes im Bereich der Profilgeometrie

Material gemäß DIN EN 13162, nichtbrennbar, formstabil, passgenauer Zuschnitt auf die Sickengeometrie.
Sorgfältiges Einlegen ohne Hohlräume, Reinigung der Bestandskonstruktion vor Einbau

__________________
angebotenes Fabrikat
Menge: 428,000 m2

#### Titel 01.06 Bestandsgebäude-Technikturm

**01.06.0010 Dachfläche reinigen**
Untergrund von Staub und losen Teilen
säubern. Scharfkantige Unebenheiten
entfernen und besenrein abfegen.
Anfallenden Schutt abtransportieren.
Die Deponiegebühr ist einzurechnen.
Menge: 35,000 m2
Kostengruppe DIN 276 2018-12: 363

**01.06.0020 Kiesschüttung 80 mm als Auflast und UV-Schutz aufbringen**
Liefern und gleichmäßiges Aufbringen einer Kiesschüttung, Körnung 16/32 mm, Schichtdicke ca. 80 mm, als Auflast, mechanischer Schutz und UV-Schutz der Dachabdichtung gemäß DIN 18531.
Einbau unter Berücksichtigung der zulässigen Flächenlasten gemäß statischem Nachweis, inkl. Randeinfassung an Attika und Durchdringungen.
Menge: 35,000 m2

**01.06.0030 Schutzvlies, 1 Lage, verlegen**
Liefern und loses Verlegen eines Schutzvlieses (Geotextil, mechanisch verfestigt) oberhalb der Abdichtungsebene zum Schutz vor mechanischer Beschädigung durch die nachfolgende Kiesschüttung.
Überlappende Verlegung der Vliesbahnen gemäß Herstellerangabe.
Menge: 35,000 m2

**01.06.0040 Bitumen-Dachdichtungsbahn DO/E1, Dicke 5 mm**
Liefern und vollflächiges Verschweißen einer Elastomerbitumen-Dachdichtungsbahn, Bahnendicke ca. 5 mm, Anwendungsbereich DO/E1, mit Polyestervlieseinlage, gemäß DIN EN 13707 / DIN 18531.
Verschweißung im Heißbahnenverfahren vollflächig auf der unteren Bitumenlage 01.06.0050, Überlappungen gemäß Herstellervorgabe mindestens 8 cm.
Ausbildung sämtlicher An- und Abschlüsse, Kehlen, Dachränder und Durchdringungen gemäß Flachdachrichtlinie (Fachregeln des Dachdeckerhandwerks) und DIN 18531.

__________________
angebotenes Fabrikat
Menge: 35,000 m2

**01.06.0050 Bitumen-Dampfsperrbahn DU/E1, Dicke 3 mm**
Liefern und vollflächiges Verschweißen einer Elastomerbitumen-Dampf- und Unterdeckbahn, Bahnendicke ca. 3 mm, Anwendungsbereich DU/E1, gemäß DIN EN 13970 / DIN 18531.
Verlegung mit Überlappungen gemäß Herstellerrichtlinie, vollflächige Verschweißung auf dem Trapezblechprofil mittels Gasbrenner.
Ausbildung der An- und Abschlüsse an aufgehende Bauteile, Durchdringungen und Dachränder.

__________________
angebotenes Fabrikat
Menge: 35,000 m2

**01.06.0060 Dampfsperre Attikaanschluß 500 mm**
Dampfsperre wie beschrieben, jedoch Anbringen an Stahlbetonattika bis Außenkante
Abwicklung ca. 850 mm

......................................
angebotenes Produkt
Menge: 47,000 m2
Kostengruppe DIN 276 2018-12: 363
DIN 276-81: 31341

**01.06.0070 Wärmedämmung Mineralwolle WLS 040, d = 8 cm**
Liefern und fachgerechtes Verlegen einer einlagigen Wärmedämmschicht aus hoch druckbelastbaren
Mineralwolle-Dachdämmplatten (MW) nach DIN EN 13162. Nenndicke: 80 mm, Wärmeleitstufe (WLS): 040.
Die Dämmplatten müssen speziell für die Aufnahme von geklebten oder geschweißten Bitumenbahnen
oberseitig kaschiert bzw. vorbehandelt sein (hohe Abreißfestigkeit). Verlegung im Verband, dicht gestoßen, um
Wärmebrücken zu vermeiden. Die Befestigung erfolgt systemspezifisch angepasst je nach Windsogberechnung nach DIN EN 1991-1-4.
Einschließlich Zuschnitt an Rändern, Attiken und Durchdringungen sowie Anarbeitung an Dachrandabschlüsse.

__________________
angebotenes Fabrikat
Menge: 35,000 m2

**01.06.0080 Zementgebundene Bauplatte 18mm als Tragschicht für Mineraldämmung**
Liefern und Verlegen von zementgebundenen Bauplatten  Dicke 18 mm auf der verlegten Dampfsperrbahn. Die Platten dienen als Lastverteilungs-, Schallschutz- und Brandschutzschicht im Systemaufbau mit einem Flächengewicht von ca. 18 kg/m² .
Die Verlegung erfolgt im Verband mit kreuzungsfreien Stoßfugen, dicht gestoßen. Inklusive Zuschnitt an Durchbrüchen und Rändern.
Das Material muss absolut feuchtigkeitsbeständig und dimensionsstabil sein sowie als tragfähiger Untergrund
für den nachfolgenden Dämm- und Abdichtungsaufbau fungieren.

__________________
angebotenes Fabrikat
Menge: 35,000 m2

**01.06.0090 Dampfbremse mit sd-Wert > 1500 m, 1-lagig auf Trapezblech**
Liefern und Verlegen einer Dampfsperrbahn mit einem Diffusionswiderstand sd > 1500 m, einlagig, auf dem bestehenden Trapezblechprofil gemäß DIN 4108-3.
Vollflächige, überlappende Verlegung der Bahnen (Überlappung min. 10 cm) mit luftdichter Verklebung aller Stöße, Durchdringungen und Anschlüsse mittels systemkompatiblen Klebebands.
Anschluss an aufgehende Bauteile und Durchdringungen luftdicht gemäß den Regeln des Blower-Door-Standards (DIN EN ISO 9972) ausbilden.
Ausführung gem. DIN 4108-3 (Klimabedingter Feuchteschutz) sowie DIN 18195 / DIN 18531 (Abdichtung von Bauwerken bzw. Dächern) und Fachregeln des Zimmerer- und Dachdeckerhandwerks. Überlappungsbereiche an Trapezprofilsicken auf Dichtheit prüfen.

__________________
angebotenes Fabrikat
Menge: 35,000 m2

**01.06.0100 Trapezblechprofil auf Stahlträgern, t = 100 mm**
Liefern und Montieren eines Trapezblechprofils (100/275-0,75 mm), Profilhöhe ca. 100 mm, als tragende Dachschale auf Stahlträgern (Abmessungen und Spannweiten nach statischer Berechnung).

Verzinkte Stahltrapezprofile gemäß DIN EN 1090 / DIN 18807, werkseitig mit Korrosionsschutz beschichtet.

Befestigung der Profile auf den Stahlträgern mittels selbstbohrender Schrauben inkl. Unterlegscheiben nach statischen Vorgaben des Herstellers.

Ausbildung der Stoßüberdeckungen, Randabschlüsse und Anschlüsse an aufgehende Bauteile gemäß DIN 18807-3.

Liefern und Einbau aller erforderlichen Verbindungs- und Befestigungsmittel, Dichtbänder im Stoßbereich.

__________________
angebotenes Fabrikat
Menge: 35,000 m2

#### Titel 01.07 Aufzugsüberfahrt

**01.07.0010 Bitumen-Dachdichtungsbahn DO/E1 Dicke 5 mm**
Liefern und fachgerechtes Aufschweißen der zweiten Lage (Oberlagsbahn) des Abdichtungssystems nach DIN 18531. Ausführung als hochwertige Elastomerbitumen-Schweißbahn DO/E1 mit einer schweren Polyestervlies-Trägereinlage 300 g/m²  S5. Nenndicke: 5 mm. Die Bahn ist vollflächig im Schweißverfahren mit versetzten Stößen parallel zur Unterlage aufzubringen. Alle Nähte und Stöße sind homogen zu verschließen, sodass ein gleichmäßiger Bitumenaustritt an den Kanten sichtbar ist. Die Oberfläche muss oberseitig vollflächig beschiefert sein (als integrierter UV- und Witterungsschutz). Inklusive aller regensicheren Hochzüge an aufgehenden Bauteilen und Durchdringungen bis mind. 15 cm über OK fertigem Belag.

__________________
angebotenes Fabrikat
Menge: 12,000 m2

**01.07.0020 Bitumen-Dampfsperrbahn DU/E1, Dicke 3 mm**
Liefern und Aufbringen der ersten Lage einer zweilagigen Dachabdichtung direkt auf die vorbereitete OSB-Plattenschalung gemäß DIN 18531.
 Ausführung als kaltselbstklebende Elastomerbitumendichtungsbahn  DU/E1 mit einer Verbundträgereinlage aus Kunststoff- und Glasgewebe
Nenndicke: 3 mm. Die Bahn ist unter Einhaltung der Herstellervorschriften mit einer Längsnahtüberdeckung von mind. 8 cm und einer Quernahtüberdeckung von mind. 10 cm faltenfrei zu verlegen und mechanisch im Nahtbereich oder durch vollflächige Selbstklebung kraftschlüssig zu fügen.

__________________
angebotenes Fabrikat

Einschließlich Anarbeitung an Ränder, Hochzüge und Durchdringungen (z. B. Entlüftung, Kabeldurchführungen) als Untergrund für die nachfolgende Oberlagsbahn.

Inklusive Voranstrich des Holzuntergrundes, falls herstellerseitig gefordert.
Menge: 12,000 m2

**01.07.0030 OSB-Platte, d = 18 mm, als Trägerplatte auf Betonhohldielen verlegen**
Liefern und Verlegen einer OSB-Platte, d = 18 mm, als Unterdeckung auf der Dämmebene, verschraubt.
Menge: 12,000 m2

**01.07.0040 Mineraldämmplatte 120 mm, WLG 040 ,WLS 042,Innendämmung Aufzugsschacht**
Liefern und fachgerechtes Montieren einer unterseitigen Wärmedämmung an die Betonhohldielenkonstruktion (Kaltbereich/Außenluftbezug) zur thermischen Trennung der Aufzugsüberfahrt.
Ausführung mit Mineralwolle-Dämmplatten (MW) nach DIN EN 13162. Nenndicke: 120 mm, Bemessungswert der Wärmeleitfähigkeit λ = 0,042 W/(mK),
Nichtbrennbar (Euroklasse A1), druckfest für Flachdachanwendung, diffusionsoffen.

Verlegung stoßdicht, versetzt zur Tragschicht, mechanische Befestigung gemäß Verlegerichtlinie des Herstellers und Windsogbeanspruchung nach DIN EN 1991-1-4.

Ausführung gemäß DIN 4108-2 (Wärmeschutz), Fachregeln des Dachdeckerhandwerks (Flachdachrichtlinie), Gefälleausbildung gemäß Verlegeplan des Dachdeckers.

Inkl. Zuschnitt an Dachrändern, Durchdringungen und Anschlüssen.

__________________
angebotenes Fabrikat
Menge: 12,000 m2

### Gewerk 02 Dachklempnerarbeiten

#### Titel 02.01 Allgemeines

*Hinweis: Hinweis - Klempnerarbeiten*
Klempnerarbeiten

Für die nachfolgend ausgeschriebenen Arbeiten gelten insbesondere die Bestimmungen des Leistungsbereiches

Klempnerarbeiten - DIN 18 339

soweit nachfolgend nicht abweichend davon ausgeschrieben wird und soweit nicht andere DIN-Vorschriften mitbeachtet werden müssen.
Die Leistungen der Ziffer 4.1 ff und 4.2 ff gehören zu den vertraglichen Leistungen.

TECHNISCHE VORBEMERKUNGEN

Verbindungen und Befestigungen müssen sich ungehindert bei Wärmeeinflüssen dehnen und zusammenziehen können, ohne Undichtichkeiten hervorzurufen.
Hierbei ist von einer Temperaturdifferenz von 100Grad auszugehen.

Kitte und Kleber müssen gut haften. Sie dürfen keine aggressiven Bestandteile im Sinne DIN 52 460 enthalten und müssen innerhalb der vorkommenden Temperaturbereiche dauerhaft standfest sein.

Bei der Befestigungstechnik ist darauf zu achten, daß keine Kontaktkorrosion entstehen kann.

Alle Befestigungen haben so zu erfolgen, daß eine ausreichende Verankerung gegen Windangriffe gegeben ist.
Bei Blechverarbeitungen sind alle Nähte durch Niete oder Falze nach den geltenden Regeln der Baukunst zu sichern.

Die Einheitspreise gelten jeweils für die beschriebene Position in vollständiger Ausführung, einschließlich aller erforderlicher Leistungen und Kleinteile, auch
wenn diese nicht gesondert aufgeführt sind.

*Hinweis: ZTV - Klempnerarbeiten*
ZTV - ZUSÄTZLICHE TECHNISCHE VERTRAGSBEDINGUNGEN
------------------------------------------------

1. ALLGEMEINE HINWEISE

1.1 Diese Vorbemerkungen sind ZUSÄTZLICHE TECHNISCHE
VERTRAGSBEDINGUNGEN - ZTV. Sie sind als solche Bestandteil der Leistungsbeschreibung und werden wesentlicher Vertragsbestandteil.

1.2 Die nachfolgenden Leistungsdefinitionen bestimmen die vertraglich geschuldete Leistung des Auftragnehmers.

1.3 Der Bieter bestätigt, daß die nachfolgend aufgeführten Lohnsätze unter Beachtung der preisrechtlichen Vorschriften ermittelt sind und die üblichen Berechnungsmerkmale bereits vollständig beinhalten.
Zuschläge oder Zulagen können daher nicht zusätzlich berechnet werden. Dies gilt nicht, sofern der Auftraggeber Nacht-, Sonn- und Feiertagsarbeiten sowie Überstunden vor deren Ausführung ausdrücklich beauftragt. Die Höhe der in Ansatz zu bringenden Zuschläge richtet sich in diesem Fall nach den geltenden, jeweils einschlägigen Tarifbestimmungen.
Das Leistungsverzeichnis hat nur dann Gültigkeit, wenn die nachfolgenden Stundenlohnsätze, Gerätesätze und Materialpreise ausgefüllt sind. Sätze und Preise gelten für die gesamte Bauzeit. Sämtliche Preise sind Nettopreise. Die zum Zeitpunkt
der Beauftragung jeweils gültige gesetzliche Mehrwertsteuer wird hinzu gerechnet.

*Hinweis: Hinweis - Klempnerarbeiten*
Klempnerarbeiten

Für die nachfolgend ausgeschriebenen Arbeiten gelten insbesondere die Bestimmungen des Leistungsbereiches

Klempnerarbeiten - DIN 18 339

soweit nachfolgend nicht abweichend davon ausgeschrieben wird und soweit nicht andere DIN-Vorschriften mitbeachtet werden müssen.
Die Leistungen der Ziffer 4.1 ff und 4.2 ff gehören zu den vertraglichen Leistungen.

TECHNISCHE VORBEMERKUNGEN

Verbindungen und Befestigungen müssen sich ungehindert bei Wärmeeinflüssen dehnen und zusammenziehen können, ohne Undichtichkeiten hervorzurufen.
Hierbei ist von einer Temperaturdifferenz von 100 Grad auszugehen.

Kitte und Kleber müssen gut haften. Sie dürfen keine aggressiven Bestandteile im Sinne DIN 52 460 enthalten und müssen innerhalb der vorkommenden Temperaturbereiche dauerhaft standfest sein.
Soweit notwendig sind die jeweiligen Verarbeitungsvorschriften der Herstellerfirmen zu beachten.
Bei der Befestigungstechnik ist darauf zu achten, daß keine Kontaktkorrosion entstehen kann.
Innerhalb von gleichartigen Bauteile dürfen nur gleiche Materialien verwendet werden.
Alle Befestigungen haben so zu erfolgen, daß eine ausreichende Verankerung gegen Windangriffe gegeben ist.
Bei Blechverarbeitungen sind alle Nähte durch Niete oder Falze nach den geltenden Regeln der Baukunst zu sichern.
Überstände von Metalldeckungen müssen grundsätzlich mit einer Tropfnase ausgeführt werden und einen Überstand von mindestens 2 cm erhalten.
Rinnen sind im gleichmäßigen Gefälle zu verlegen.
Soweit Traufbleche ausgeführt werden, sind diese mind. 15 cm auf die Dachfläche zu führen.

Kehlblechverwahrungen (Fußpunkt der zusammenstoßenden Dachflächen) sind mit besonderer Sorgfalt auszuführen.
Folgekosten, die auf Undichtigkeiten zurückzuführen sind, trägt der AN in uneingeschränkter Höhe.

Die Einheitspreise gelten jeweils für die beschriebene Position in vollständiger Ausführung, einschließlich aller erforderlicher Leistungen und Kleinteile, auch
wenn diese nicht gesondert aufgeführt sind.

#### Titel 02.02 Attika aus Stahlbeton mit Betonfertigteilabdeckung

**02.02.0010 Attikaabdeckung aus Betonfertigteilen**
Liefern und Verlegen von Attikaabdeckungen (Mauerabdeckplatten) aus Stahlbeton-Fertigteilen, Gesamtbreite ca. 29 cm, Dicke verlaufend von 6 cm (Außen) auf 5 cm (Innen), werkseitig mit Tropfkante/Wassernase und Gefälle zur Dachseite ausgebildet (Neigung gemäß Detail, Wasserführung weg vom Mauerwerk).
Verlegung auf geeignetem, wasserundurchlässigem Klebemörtel (Kunstharz- oder Zementklebemörtel gemäß Herstellerfreigabe) auf vollflächig tragfähigem, ebenem Untergrund der Stahlbetonattika.
Fugenausbildung zwischen den Fertigteilstößen mit dauerelastischer Fugenmasse gemäß DIN 18540, einschließlich Voranstrich der Fugenflanken. Stoßfugenabstand gemäß Herstellerangabe, Einbau von Dehnfugenprofilen alle ca. 2,03,0 m zum Ausgleich von Temperaturbewegungen.
Menge: 29,000 m

**02.02.0020 Einbau Keil 50x50 mm (Dämm-/Übergangskeil)**
Liefern und Einbauen eines Dämm- bzw. Übergangskeils mit
den Abmessungen 50 x 50 mm aus formstabilem EPS Hartschaum oder Mineralwolle im inneren Winkel zwischen
Dachdecke und vertikaler Attika zur knickfreien
Bahnshochführung.

Einschließlich Anpassschnitte an Ecken, Einbau- und Befestigungsmaterial.
Menge: 10,000 m

**02.02.0030 Einbau von PIR-Dämmkeilen 50x50 mm mit Bitumendeckschicht**
Liefern und fachgerechtes Verlegen von systemzugehörigen Übergangskeilen (Dämmkeilen) mit den Abmessungen 50 x 50 mm aus hochfestem Polyurethan-Hartschaum (PIR) nach DIN EN 13165. Die Keile müssen werksseitig mit einer mineralischen Vlies- oder einer bituminösen Deckschicht kaschiert sein, um eine direkte, vollflächige Heißverklebung oder Verschweißung von Bitumenschweißbahnen (Bitumenbahnen) im Flachdach-Richtlinien-konformen Verband zu ermöglichen. Einbau im Übergangsbereich von der horizontalen Dachfläche zur vertikalen Massivattika. Das Fixieren der Keile erfolgt hohlraumfrei mittels systemkonformem PU-Dämmstoffkleber auf dem vorbereiteten Untergrund.
Menge: 10,000 m

**02.02.0040 Keilrinne im Attikaanschlussbereich, herstellen**
Herstellen einer Keilrinne (Entwässerungs- und Anschlusskeil) im Übergangsbereich zwischen Dachfläche und Attika gemäß Detailzeichnung, zur Aufnahme der Dachabdichtung und zur Vermeidung von stehendem Wasser im Eckbereich. Ausführung als Gefällekeil mit Neigung zur Dachfläche, Höhe/Breite gemäß Detail ca. 8 cm / 15 cm (siehe Maßangaben), aus Wärmedämmstoff bzw. Gefälledämmkeil mit ausreichender Druckfestigkeit für die spätere Belastung. Einschließlich exakter Anpassung an die Innenkante der Stahlbetonattika sowie an die Dachfläche, lückenloser Anschluss ohne Hohlräume, Verklebung gemäß Herstellerfreigabe. Funktion: Vermeidung scharfkantiger Knicke der Abdichtungsbahn (Knickradius gemäß DIN 18531 / Flachdachrichtlinie), schadensfreie Überleitung der Dachabdichtung vom Flächen- in den Hochzugsbereich. Ausführung nach den anerkannten Regeln des Dachdeckerhandwerks und VOB/C DIN 18336.

__________________
angebotenes Fabrikat
Menge: 10,000 m

**02.02.0050 Herstellen Attikadurchführung**
Herstellen einer Attikadurchführung DN 100 für Anschluss Keilrinne und Attikadurchführung.
incl. aller Nebenarbeiten
Menge: 2,000 St

**02.02.0060 Attikadurchführung**
Attikadurchführung für vorbeschriebene Keilrinne
und Anschluss an Aussenfallrohr DN 100
incl. aller Eindichtungsarbeiten an der Attikadurchführung
Menge: 2,000 Stück

**02.02.0070 Rinnenkasten**
Liefern und Einbauen Rinnenkasten aus Zinkblech,
passend zu vorbeschriebener Attikadurchführung
mit Anschluss an Fallrohr DN 100
incl. Montage und Nebenarbeiten
Menge: 2,000 St

#### Titel 02.03 Attika mit Mauerwerkaufbau und Blechabdeckung

**02.03.0010 Stützprofil für Attikaabdeckung, Höhe anpassbar**
Liefern und Montieren von  Aluminium-Stützprofilen auf der Außenkante  der Attika zur Auflagerung der Blechabdeckung. Die Höhe ist bauseitig exakt so anzupassen (Höhe anpassen), dass das geforderte Mindestgefälle von 2% nach innen gewährleistet wird. Vertikale Schenkellänge ca. 12 cm.
Breite ca. 12 cm
incl. Verbindung und Befestigung.
Menge: 8,000 m

**02.03.0020 Stützprofil für Attikaabdeckung, mehrfach gekantet**
Liefern und Montieren von  Aluminium-Stützprofilen auf der Außenkante  der Attika zur Auflagerung der Blechabdeckung. Die Höhe ist bauseitig exakt so anzupassen (Höhe anpassen), dass das geforderte Mindestgefälle von 2% nach innen gewährleistet wird, sowie der Anschluss an das Alu-Stehfalzprofil gewährleistet ist.
Vertikale Schenkellänge ca. 12 cm.
Breite ca. 12 cm
Abkantung 3 und 5 cm
incl. Verbindung und Befestigung.
Menge: 15,000 m

**02.03.0030 Attikaabdeckung aus Aluminiumblech, Breite ca. 28 cm, inkl.Befestigung**
Liefern und Verlegen einer Attikaabdeckung aus Aluminiumblech nach DIN EN 485-2, Dicke min. 1,5 mm, Oberfläche eloxiert oder pulverbeschichtet (Blech aus Alu,Oberfläche nach Vorgabe Auftraggeber,Zuschnittbreite/Abwicklung ca. 500 mm bis 520 mm. Formgebung mit Tropfkante außen (Hängestreifen min. 4 cm überstand zum Mauerwerk)).
6-fach gekantet,
auf Vorstossblech montiert,
Stösse zwischen Blechen mit Kompriband eindichten.
Blendenhöhe: 380 mm,
komplett mit allem Zubehör und Befestigungsmaterial auf Untergrund aus OSB-Platten montieren
Aussen- und Innenecken werden
nicht gesondert vergütet.
Farbe nach Wahl des AG
Menge: 23,000 m

**02.03.0040 Ortgang-Leiste mit Verstärkungsprofil**
Liefern und Montieren einer durchgehenden Ortgang-Leiste
(Einhängeprofil) inklusive integriertem Verstärkungsprofil auf der Innenseite der Attika zur sturmsicheren Aufnahme der Aluminium-Abdeckung.
Menge: 23,000 m

**02.03.0050 Schließblech mit Formfüller, liefern und montieren**
Liefern und Montieren eines Schließbleches mit werkseitig eingesetztem Formfüller im Bereich des oberen Attikaabschlusses gemäß Detailzeichnung. Formfüller dient dem dauerhaften, wasserdichten Ausgleich der Profilform zwischen Attikaabdeckung und Anschlussbauteil. Werkstoff und Oberfläche passend zur Attikaabdeckung (Alu, Oberfläche gemäß Bemusterung). Verklebung/Verpressung des Formfüllers dauerelastisch und UV-beständig. Einschließlich aller Befestigungs- und Dichtmittel.
Menge: 23,000 m

**02.03.0060 Auffaltung der Dachbahn an der Attikainnenseite**
Ausführen einer fachgerechten Auffaltung (Hochführung) der Dachabdichtungsbahnen an der Innenseite der aufgemauerten Attika bis zur Oberkante unter das Abdeckblech. Inklusive mechanischer Fixierung gegen Abrutschen nach DIN 18531.
Menge: 23,000 m

**02.03.0070 Durchführung Entlüftungsrohr DN 100**
Liefern und Einbauen
Entlüftungsrohr zur Be- und Entlüftung von Schmutzwasserleitungen für Flachdächer
mit vorbeschriebener Deckung
Anschluss DN 100
zweiteilig für Abdichtung durch zwei Dichtungsbahnen mit zwei Dichtflanschen,
komplett für fachgerechte Dacheindichtung
Fachgerecht einbauen und die Dacheindichtung fachgerecht anschließen,
einschließlich aller Nebenarbeiten

angebotenes Produkt:______________
Menge: 4,000 Stück
Kostengruppe DIN 276 2018-12: 364

**02.03.0080 Attikagulli DN 100 mit Speier als Notüberlauf**
Attikagulli mit Dichtungsflasch für Dampfsperre und obere Dichtung  als Notüberlauf
DN 70 einschl. erforderlicher Zusatzteile und seitlichem  Abgang einschl. Rohr DN 70 Länge mind. 75 cm zur Abführung des Regenwassers durch die Attika zur Außenseite der Wand,
geeignet für v.g. Dach- bzw. Attikaaufbau,
liefern und gem Herstellervorschrift in den Aufbau eindichten,
Einlauf ist als Notüberlauf um ca. 5 cm höher als normale Dacheinläufe einzubauen,
einschl. Herstellung der erforderlichen Durchführungen durch die massive Attika (Kernbohrung DN 100 durch 25 cm  Stahlbeton) einschl. Eindichtung des Rohres in die Dampfsperre und Dichtung des Wandanschlusses.

__________________
angebotenes Fabrikat
Menge: 2,000 Stück
Kostengruppe DIN 276 2018-12: 364

**02.03.0090 Fensterbank B = 150 mm, Titanzink**
Fensterbankabdeckung mit hinterer Aufkantung,
Tropfkante und seitlichen Aufkantungen,
aus Titanzink, Dicke 1 mm, liefern und am Fensterrahmen aus Holz mit Spenglerschrauben je 50 cm befestigen. mit Antidröhnmatte mit Enkolith auf Beton- / Mauerwerksunterbau aufkleben, incl. Betonunterbau, Beton nach Aufbringung mind. 1 Wo. erhärten lassen,
Abkantung für Mauerwerksabschluss
Abdeckbreite 150 mm
Länge der Abwicklung 250 mm
3-fach gekantet
liefern und montieren
Menge: 4,000 m
Kostengruppe DIN 276 2018-12: 334
DIN 276-81: 31312
Leistungsbereich: 022.05

**02.03.0100 Dichtigkeitsprüfung Entwässerungsanlagen**
Durchführung Dichtigkeitsprüfung aller Rinnen, Anschlüsse und Fallrohre (Wasserstandsprüfung gem. DIN EN 1610 Abschn. 13), Protokoll, Mängelbehebung.
Menge: 1,000 psch

**02.03.0110 Wasserspeier DN 100, Edelstahl**
Speier zur Notentwässerung / Freispiegelentwässerung durch die Attika, analog  Speier Art.-Nr. 0174.58.99 oder gleichwertiger Art.
Ausführung aus Edelstahl, Nenngröße DN 100, bestehend aus runden Auslaufrohr (Länge ca. 500 mm) und quadratischer Ankippflansche / Klebeflansche zur fachgerechten Einbindung in die Abdichtungslage der Flachdachkonstruktion.
Liefern, Kernbohrung berücksichtigen und nach Herstellervorschrift wasserdicht einbauen.

__________________
angebotenes Fabrikat

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Menge: 10,000 St

**02.03.0120 Schlitzrinne Typ ino 660 SR im EG**
Schlitzrinne zur Fassaden- und Terrassenentwässerung im Erdgeschoss (schwellenloser Übergang / Glasfassade), analog Schlitzrinne Typ ino 660 SR oder gleichwertiger Art. Aus Edelstahl Werkstoff 1.4301, mit integriertem Gefälle, Schlitzaufsatz asymmetrisch, passend für Plattenbeläge. Einschließlich aller Kopfstücke, Eckstücke und Rinnenverbinder.
 Liefern und auf bauseitiges Fundament fachgerecht flucht- und höhengerecht einbauen.

__________________
angebotenes Fabrikat

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Menge: 25,000 m

**02.03.0130 Fassadenrinne 100/50 mm 1.OG-DG**
Fassaden- und Balkonrinne zur sicheren Entwässerung von Tür- und Fassadenanschlussbereichen in den Obergeschossen (1. OG, 2. OG und DG), analog Profiline 2.0, Bemaßung 100/50 mm (Baubreite100 mm, Bauhöhe 50 mm) oder gleichwertiger Art. Ausführung aus Stahl feuerverzinkt, mit seitlichen Perforationsöffnungen zur Drainage. Einschließlich passendem Maschenrost oder Längsstabrost als Abdeckung (Belastungsklasse A 15).
Liefern und auf der Abdichtungsschicht fachgerecht verlegen,

__________________
angebotenes Fabrikat
.

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Menge: 8,000 m

**02.03.0140 Attikaablauf mit Becken, DN 70**
Attikaablauf / Hauptentwässerung mit flachem Einlaufbecken nach DIN EN 1253, analog LORO-X Serie 43 Modell mit Becken, DN 70 oder gleichwertiger Art. Aus Stahl, feuerverzinkt und zusätzlich beschichtet, mit werkseitig angebrachter Anschlussmanschette passend zur Bitumen- oder Kunststoff- Dachbahn. Inklusive Laubfangkorb aus Edelstahl.
Liefern, höhengerecht in die Wärmedämmung einlassen und an das Fallrohr anschließen.

__________________
angebotenes Fabrikat

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Menge: 2,000 St

#### Titel 02.04 Dachrinne und Entwässerung - Anbau

**02.04.0010 Alu-Dachrinne halbrund, NW 280, Oberfläche metallisch**
Liefern und Montieren einer Halbrunddachrinne aus Aluminium.
Nennweite: 280 mm gemäß DIN EN 612.
Materialstärke: mind. 2,0 mm.
Material: Aluminium, Oberfläche metallisch (eloxiert oder natürlich blank), passend zum Alu-Stehfalzdach des Anbaus

Die Befestigung erfolgt fachgerecht unter Berücksichtigung eines Mindestgefälles von 1-3 mm/m.
Gefälle: mind. 3 mm/m Richtung Auslaufstutzen.
Verbindung der Schüsse mit Muffen und dauerelastischer Dichtung.
Dehnungsausgleiche (Dila-Stücke) nach Herstellervorschrift und VOB/C DIN 18339.

Verbindung der Rinnenschüsse mit Muffen und dauerelastischer Dichtung.
Anschluss an Traufenwinkel mit Kompriband und Bördelfüller .
Passend zum Alu-Stehfalzdach ..
Lieferung, Transport, Montage und Befestigung einschließlich aller Kleinteile, Schrauben und Dichtstoffe.
Norm: DIN EN 612, VOB/C ATV DIN 18339.

__________________
angebotenes Fabrikat
Menge: 43,000 m

**02.04.0020 Rinnenhaken/-halter für Halbrundinne NW 280, Alu,nkl. Befestigung**
Liefern und Montieren von Rinnenhaken bzw. Rinnenhaltern für die Halbrundrinne NW 280.
Material: Aluminium oder Edelstahl A2.
Abstandsmaß: max. 60 cm, bei Übergängen und Eckbereichen engerer Abstand.
Befestigung an Traufenschalung/am Traufenwinkel bzw. der tragenden Unterkonstruktion  mit Edelstahlschrauben.
Einstellbar für das erforderliche Rinnengefälle.
Lieferung, Montage und Befestigung einschließlich Dübel, Schrauben.
Norm: DIN EN 612, VOB/C ATV DIN 18339.
Menge: 72,000 St

**02.04.0030 Endstück Halbrundinne NW 280, Alu**
Liefern und Montieren von Rinnenstoppern an den Endpunkten der Halbrundinne.
Material: Aluminium, passend zur Rinnenform NW 280.
Verbindung wasserdicht durch Falz, Lötung oder Klebe-/Dichtverbindung.
Lieferung und Montage einschließlich Dichtstoffe.
Norm: DIN EN 612
Menge: 2,000 St

**02.04.0040 Traufenwinkel mit Kompriband und Bördelfüller**
Traufenblech / Traufenwinkel passend zum Aluminium-Stehfalzdach liefern und im Traufbereich montieren.
Material: Aluminium, Dicke 0,8 mm, optisch und technisch auf das Stehfalzdach abgestimmt.
Einschließlich der Lieferung und des fachgerechten Einbaus von vorkomprimiertem Dichtband (Kompriband) und systemkompatiblem Bördelfüller (Profildichtstreifen) zur regensicheren Abdichtung des Übergangs von der Profiltafel zur Dachrinne, um das Eindringen von Triebschnee und Schlagregen zu verhindern.
Verbindung mit Kastenrinne NW 280-wasserseitig dicht ausgeführt.
Lieferung, Transport und Montage einschließlich aller Befestigungsmittel.
Norm: VOB/C ATV DIN 18339, Herstellervorgaben Stehfalzdach.
Menge: 43,000 m

**02.04.0050 Auslaufstutzen NW 100 aus Aluminium, inkl. Einbindung Fallrohr**
Liefern und Montieren von Auslaufstutzen für die Kastenrinne.
Nenngröße: DN 100.
Material: Aluminium, Ausführung passend zur Dachrinne.
Einschließlich des handwerksgerechten Ausschnitts der Rinne, Aufweiten der Rinnenränder, Einsetzen und fachgerechten Eindichtens/Verbindens des Stutzens zur Gewährleistung einer dauerhaften Regendichtigkeit.
Anschluss an Fallrohr DN 100
Menge: 2,000 St

**02.04.0060 Fallrohr DN 100 aus Aluminium, Oberfläche metallisch, inkl. Befestigun**
Liefern und Montieren von Fallrohren für die Dachentwässerung.
Nennweite: DN 100.
Material: Aluminium, Oberfläche  metallisch  passend zum Anbau.
Wandstärke: mind. 1,5 mm.
Rohrlänge je Schuss: 2,0 m oder 3,0 m, gestoßen mit Muffen und Dichtungen.
Befestigung an Außenwand (Mauerwerk mit Außenputz) mittels Rohrschellen Edelstahl A2, Abstand max. 2,0 m.

Wandabstand: mind. 25 mm (Luftspalt zur Fassade).
Anschluss oben an Auslaufstutzen NW 100 der Kastenrinne.

Lieferung, Transport, Montage einschließlich Muffen, Dichtungen, Kleinstteile.
Norm: DIN EN 612, VOB/C ATV DIN 18339.
Menge: 28,000 m

**02.04.0070 Rohrschelle DN 100 aus Edelstahl A2 mit Wandabstandhalter**
Liefern und Montieren von Rohrschellen für das Fallrohr DN 100 des Anbaus.
Material: Edelstahl A2, mit Kunststoffeinlage zum Schutz der Alu-Rohroberfläche.
Wandabstandhalter: mind. 25 mm Abstand zur Fassade (Außenputz).
Befestigung mit Edelstahldübeln im Mauerwerk.
Abstand max. 2,0 m, zusätzlich an Verbindungsstellen und Bögen.
Lieferung und Montage einschließlich Befestigungsmaterial.
Menge: 15,000 St

**02.04.0080 Zulage Alu-Rohrbogen, DN 100**
Liefern und Montieren von Rohrbögen und Abweichungsstücken für das Fallrohr DN 100.
Winkel: 72° (oder angepasst gem. Ausführungsplanung).
Material: Aluminium, passend zu Fallrohr und Rinne.
Verbindung durch Steck- oder Muffenverbindung mit Dichtring.
Einsatz am Übergang Auslaufstutzen  Fallrohr sowie an Fassadenrücksprüngen.
Lieferung und Montage einschließlich Dichtmittel.
Norm: DIN EN 612.
Menge: 2,000 St

**02.04.0090 Schneefang aus Aluminium für Stehfalzdach, inkl. Halterung**
Liefern und Montieren eines Schneefangs auf dem Alu-Stehfalzdach.
Ausführung als Rohr-Schneefang oder Gitter-Schneefang, Halterung aus Aluminium klemmend am Stehfalz, schraubenlos (kein Dachdurchbruch).
Rohrdurchmesser / Gitterbreite: gem. Statik und Herstellerangabe.
Lastannahme: Schneelast gemäß DIN EN 1991-1-3 / NA, Standort Finsterwalde, Schneelastzone 2.
Halterabstand: gem. Herstellerstatik, max. 1,0 m.
Farbton: Oberfläche  passend zum Stehfalzdach.
Lieferung und Montage einschließlich aller Halteteile, Schrauben.
Norm: DIN EN 1991-1-3, VOB/C ATV DIN 18339.
Menge: 43,000 m

**02.04.0100 Winkelblech als Traufabdeckung aus Aluminium//Stahl**
Winkelblech als Wandanschluss- bzw. Abdeckprofil im Bereich des Stahlträgers HEA 180 und des Außenputzes liefern und fachgerecht montieren.
Material: Aluminium, Blechstärke mind. 2,0 mm, Oberfläche metallisch (eloxiert oder beschichtet, Farbton passend zum Alu-Stehfalzdach).
Geometrie: Vertikalschenkel 305 mm (Abschluss Trauflinie, gem. Maß 30,5 cm). Wandabstand Vertikalschenkel zur Rohbaukante: 50 mm
Einschließlich fachgerechter Kantung, regensicherem, elastischem Anschluss an den Außenputz (mittels Klemmschiene und UV-beständiger PU-Dichtmasse) sowie fachgerechter Befestigung an der Unterkonstruktion.
Menge: 43,000 m

**02.04.0110 Dehnungsausgleich Aluminium.**
Dehnungsausgleicher als Schiebenaht,
als Zulage zu der
beschriebenen Dachrinne
Menge: 2,000 St

**02.04.0120 Laubfangkorb Aluminium.**
Laubfangkorb fuer Dachrinnenablauf
aus Aluminium, Liefern und Einbauen,
Menge: 2,000 St

**02.04.0130 Regenwasser-Standrohr aus Aluminium.**
Regenwasser-Standrohr aus  Aluminium,
DN 100, Baulaenge 1000 mm,
mit Revisionsoeffnung.
einschließlich Anschluss an die vorhandene Grundleitung

Erzeugnis: ...............................
 incl. Rohrschellen, Befestigungsmittel
Menge: 2,000 St

**02.04.0140 Regenwassereinlauf / Anschluss Kanalisation DN 100 inkl. Schmutzfang**
Liefern und Montieren des Anschlusses Fallrohr DN 100 an die Grundleitung / Kanalisation.
Ausführung als Rohr-Einlauf aus PVC-U oder Guss, DN 100, mit Geruchsverschluss (Siphon) oder trocken aufstellbar.
Schmutzfangkorb aus Edelstahl zur Aufnahme von Laub und Grobschmutz einschl.
Anschluss an bestehende Grundleitung / Regenwasserkanalisation (Lage gem. Ausführungsplanung).
Einbautiefe und Verbindung gem. örtlicher Gegebenheit.
Abdichtung des Rohrdurchführungspunktes an der Sockelzone.
Lieferung, Erdarbeiten (Freimachen des Anschlusspunktes) und Montage pauschal je Einlauf.
Norm: DIN EN 1253, VOB/C ATV DIN 18339.
Menge: 2,000 St

**02.04.0150 Flachdachabsturzsicherung / Securanten**
ständig nutzbare Flachdach Absturzsicherung Securant
geprüft und überwacht nach DIN EN 795, EG Baumusterprüfbescheinigung Nr. 99060026, zur Befestigung der persönlichen Schutzausrüstung gegen Absturz, DIN 4426 - Sicherheitseinrichtungen zur Instandhaltung baulicher Anlagen, zum Einbau mit Gewindestangen und Zubehör
Bauart 3.500 EN,

innen und außen feuerverzinkt, mit Edelstahlgußöse, liefern und nach Herstellervorschrift mit dem mitgelieferten Befestigungszubehör montieren. Das mitgelieferte Zubehör wie Anschlussmanschette, Dämm- und Witterungsschutzhaube und das Secu-Seil sind bis zum Gebrauch trocken und sicher zu lagern.
Die Abdichtung erfolgt nach Herstellervorschrift. Das Hersteller-Zertifikat und die EG-Konformitätserklärung (CE-Zeichen auf Basis DIN EN 795) sind mit der Abrechnung zu übergeben.
Typenschild mit Angaben Typ, Hersteller, Baujahr

.......................................................
angebotenes Fabrikat
Menge: 35,000 Stück
Kostengruppe DIN 276 2018-12: 369
DIN 276-81: 31344
Leistungsbereich: 021.07

**02.04.0160 Edelstahlseilsystem**
Liefern und Einbauen eines Edelstahlseisystems
passend zu vorbeschriebenen Securanten

angebotenes Produkt:...............................
Menge: 120,000 m

**02.04.0170 Eindichtung Securant**
Eindichten von ständig nutzbaren Flachdachabsturzsicherungen Securant im Dachschichtenpaket nach Angaben des Herstellers, angebotenes Fabrikat

.......................................................
angebotenes Fabrikat
Menge: 35,000 Stück
Kostengruppe DIN 276 2018-12: 369
DIN 276-81: 31344
Leistungsbereich: 021.07

#### Titel 02.05 Dachrinne und Entwässerung - Bestandsgebäude

**02.05.0010 Alu-Dachrinne Kastenform, NW 280, DIN EN 612**
Dachrinne in Kastenform nach DIN EN 612 und DIN 18461 liefern und fachgerecht am Bestandsgebäude montieren.
Nenngröße: 280 mm.
Material: Aluminium, Dicke mind. 0,7 mm, Oberfläche nach Wahl des AG

Die Befestigung erfolgt fachgerecht unter Berücksichtigung eines Mindestgefälles von 1-3 mm/m.
Gefälle: mind. 3 mm/m Richtung Auslaufstutzen.
Verbindung der Schüsse mit Muffen und dauerelastischer Dichtung.
Dehnungsausgleiche (Dila-Stücke) nach Herstellervorschrift und VOB/C DIN 18339.

Verbindung der Rinnenschüsse mit Muffen und dauerelastischer Dichtung.
Anschluss an Traufenwinkel mit Kompriband und Bördelfüller .
Passend zum Alu-Stehfalzdach ..
Lieferung, Transport, Montage und Befestigung einschließlich aller Kleinteile, Schrauben und Dichtstoffe.
Norm: DIN EN 612, VOB/C ATV DIN 18339.
Menge: 52,000 m

**02.05.0020 Rinnenhaken/-halter für Kastenrinne, Alu, inkl. Befestigung**
Liefern und Montieren von Rinnenhaken bzw. Rinnenhaltern für die Kastenrinne NW 280.
Material: Aluminium oder Edelstahl A2.
Abstandsmaß: max. 60 cm, bei Übergängen und Eckbereichen engerer Abstand.
Befestigung an Traufenschalung/ am Traufenwinkel bzw. der tragenden Unterkonstruktion mit Edelstahlschrauben.
Einstellbar für das erforderliche Rinnengefälle.
Lieferung, Montage und Befestigung einschließlich Dübel, Schrauben.
Norm: DIN EN 612, VOB/C ATV DIN 18339.
Menge: 87,000 St

**02.05.0030 Endstück für Kastenrinne NW 280, Alu**
Liefern und Montieren von Rinnenstoppern (Endstücken) an den Abschlüssen der Kastenrinne.
Material: Aluminium, passend zur Rinnengeometrie NW 280.
Wasserführende Einbindung mit Löt-, Klebe- oder Falzverbindung.
Dauerelastische Abdichtung aller Übergänge.
Lieferung und Montage einschließlich Dichtstoffe.
Norm: DIN EN 612, VOB/C ATV DIN 18339
Menge: 2,000 St

**02.05.0040 Auslaufstutzen NW 100 aus Aluminium, inkl. Einbindung Fallrohr**
Liefern und Montieren von Auslaufstutzen für die Kastenrinne.
Nenngröße: DN 100.
Material: Aluminium, Ausführung passend zur Dachrinne.
Einschließlich des handwerksgerechten Ausschnitts der Rinne, Aufweiten der Rinnenränder, Einsetzen und fachgerechten Eindichtens/Verbindens des Stutzens zur Gewährleistung einer dauerhaften Regendichtigkeit.
Anschluss an Fallrohr DN 100
Menge: 4,000 St

**02.05.0050 Fallrohr DN 100 aus Zink, inkl. Befestigung an Fassade**
Liefern und Montieren von Fallrohren für die Dachentwässerung.
Nennweite: DN 100.
Material: Zink, Oberfläche passend zur Fassade (Bestandsgebäude, Vollziegel).
Wandstärke: mind. 1,5 mm.
Rohrlänge je Schuss: 2,0 m oder 3,0 m, gestoßen mit Muffen und Dichtungen.
Befestigung an der Außenwand (Bestandsmauerwerk Vollziegel) mittels Rohrschellen aus Edelstahl A2, Abstand max. 2,0 m.
Wandabstand: mind. 25 mm (Luftspalt zur Fassade).
Anschluss oben an Auslaufstutzen NW 100 der Kastenrinne.

Lieferung, Transport, Montage einschließlich Muffen, Dichtungen, Kleinstteile.
Norm: DIN EN 612, VOB/C ATV DIN 18339.
Menge: 37,000 m

**02.05.0060 Zulage Alu-Rohrbogen, DN 100**
Liefern und Montieren von Rohrbögen und Abweichungsstücken für das Fallrohr DN 100.
Winkel: 72° (oder angepasst gem. Ausführungsplanung).
Material: Aluminium, passend zu Fallrohr und Rinne.
Verbindung durch Steck- oder Muffenverbindung mit Dichtring.
Einsatz am Übergang Auslaufstutzen  Fallrohr sowie an Fassadenrücksprüngen.
Lieferung und Montage einschließlich Dichtmittel.
Norm: DIN EN 612.
Menge: 4,000 St

**02.05.0070 Rohrschelle DN 100 aus Zink mit Wandabstandhalter**
Liefern und Montieren von Rohrschellen für das Fallrohr DN 100.
Material: Zink
Ausführung mit Wandabstandhalter, Abstand mind. 25 mm zur Wandfläche.
Befestigung an Bestandsmauerwerk mit geeigneten Dübeln (Edelstahl).
Abstand der Schellen: max. 2,0 m, zusätzlich an Verbindungsstellen und Richtungsänderungen.
Lieferung und Montage einschließlich Befestigungsmaterial.
Menge: 15,000 St

**02.05.0080 Traufenwinkel mit Kompriband und Bördelfüller**
Traufenblech / Traufenwinkel passend zum Aluminium-Stehfalzdach liefern und im Traufbereich montieren.
Material: Aluminium, Dicke 0,8 mm, optisch und technisch auf das Stehfalzdach abgestimmt.
Einschließlich der Lieferung und des fachgerechten Einbaus von vorkomprimiertem Dichtband (Kompriband) und systemkompatiblem Bördelfüller (Profildichtstreifen) zur regensicheren Abdichtung des Übergangs von der Profiltafel zur Dachrinne, um das Eindringen von Triebschnee und Schlagregen zu verhindern.
Verbindung mit Kastenrinne NW 280-wasserseitig dicht ausgeführt.
Lieferung, Transport und Montage einschließlich aller Befestigungsmittel.
Norm: VOB/C ATV DIN 18339, Herstellervorgaben Stehfalzdach.
Menge: 52,000 m

**02.05.0090 Schneefang aus Aluminium für Stehfalzdach, inkl. Halterung**
Liefern und Montieren eines Schneefangs auf dem Alu-Stehfalzdach.
Ausführung als Rohr-Schneefang oder Gitter-Schneefang, Halterung aus Aluminium klemmend am Stehfalz, schraubenlos (kein Dachdurchbruch).
Rohrdurchmesser / Gitterbreite: gem. Statik und Herstellerangabe.
Lastannahme: Schneelast gemäß DIN EN 1991-1-3 / NA, Standort Finsterwalde, Schneelastzone 2.
Halterabstand: gem. Herstellerstatik, max. 1,0 m.
Farbton: Oberfläche  passend zum Stehfalzdach.
Lieferung und Montage einschließlich aller Halteteile, Schrauben.
Norm: DIN EN 1991-1-3, VOB/C ATV DIN 18339.
Menge: 52,000 m

**02.05.0100 Mineralwolle-Dämmstreifen im Rinnenbereich, WLS = 0,035 W/(mK)**
Liefern und Einbauen von Mineralwolle-Dämmstreifen im Trauf- und Rinnenbereich.
Wärmeleitfähigkeit: λ ≤ 0,035 W/(mK), nicht brennbar (Baustoffklasse A1 gem. DIN 4102).
Dicke: gem. Ausführungsplanung / EnEV-Nachweis, mind. 170 mm.
Einbau zwischen Traufschalung und Bestandsmauerwerk / Sparrenbereich ohne Wärmebrücken.
Zuschnitt passend zur Einbausituation.
Schutz vor Feuchtigkeit durch Abdeckung mit Blech (gesonderte Position).
Lieferung und Einbau einschließlich Fixiermittel.
Norm: DIN 4108, VOB/C ATV DIN 18338.
Menge: 52,000 m

**02.05.0110 Holzprofil 65/65 mm zur Befestigung der Zementplatte**
Liefern und Montieren eines Holzprofils, Querschnitt 65/65 mm, als Unterkonstruktion zur Befestigung der Zementplatte im Traufbereich. Holzart und Güteklasse gem. statischer Anforderung, konstruktiver Holzschutz gem. DIN 68800.

Befestigung tragfähig und lagesicher gem. statischer Vorgabe.
Ausführung gem. DIN 18334 (VOB/C, Zimmer- und Holzbauarbeiten).
Menge: 52,000 lfm

**02.05.0120 Traufabschlussblech aus Aluminium, Oberfläche passend**
Liefern und Montieren des Traufabschlussbleches aus Aluminium als Abdeckung des Dämmstreifens und Abschluss zur Rinne.
Material: Aluminium, Stärke mind. 1,5 mm.
Oberfläche passend zur Fassade / Rinne.
Ausführung mit Tropfkante (mind. 8 mm Überstand) zur Rinne hin.
Befestigung mit Edelstahlschrauben oder Blindnieten am Mauerwerk / Schalung, Abstand max. 25 cm.
Fugen und Stöße mit dauerelastischem UV-beständigem Dichtstoff geschlossen.
Lieferung und Montage einschließlich Befestigungsmittel und Dichtstoffe.
Norm: VOB/C ATV DIN 18339.
Einschließlich systemgerechter,indirekter Befestigung mittels kontinuierlicher Haftstreifen oder Befestigungsblechen zur Vermeidung von Zwängungen bei thermischer Längenänderung. Inklusive aller Stoßverbindungen (überlappt oder mit Stoßblech) und Eckausbildungen.
Menge: 52,000 m

**02.05.0130 Dehnungsausgleich Aluminium.**
Dehnungsausgleicher als Schiebenaht,
als Zulage zu der
beschriebenen Dachrinne
Menge: 2,000 St

**02.05.0140 Laubfangkorb Aluminium.**
Laubfangkorb fuer Dachrinnenablauf
aus Aluminium, Liefern und Einbauen,
Menge: 4,000 St

**02.05.0150 Regenwasser-Standrohr aus Aluminium.**
Regenwasser-Standrohr aus  Aluminium.,
DN 100, Baulaenge 1000 mm,
mit Revisionsoeffnung.
einschließlich Anschluss an die vorhandene Grundleitung

Erzeugnis: ...............................
 incl. Rohrschellen, Befestigungsmittel
Menge: 4,000 St

**02.05.0160 Anschluss an Grundleitung / Standrohrkappe**
Fachgerechter Anschluss des Aluminium-Regenfallrohrs (DN 100) an die bauseitige Grundleitung bzw. das Guss-Standrohr. Inklusive Lieferung und Montage einer passenden Standrohrkappe aus Aluminium oder UV-beständigem Kunststoff als sauberer Übergang.
Menge: 4,000 St

**02.05.0170 Regenwassereinlauf / Anschluss Kanalisation DN 100 inkl. Schmutzfang**
Liefern und Montieren des Anschlusses Fallrohr DN 100 an die Grundleitung / Kanalisation.
Ausführung als Rohr-Einlauf aus PVC-U oder Guss, DN 100, mit Geruchsverschluss (Siphon) oder trocken aufstellbar.
Schmutzfangkorb aus Edelstahl zur Aufnahme von Laub und Grobschmutz einschl.
Anschluss an bestehende Grundleitung / Regenwasserkanalisation (Lage gem. Ausführungsplanung).
Einbautiefe und Verbindung gem. örtlicher Gegebenheit.
Abdichtung des Rohrdurchführungspunktes an der Sockelzone.
Lieferung, Erdarbeiten (Freimachen des Anschlusspunktes) und Montage pauschal je Einlauf.
Norm: DIN EN 1253, VOB/C ATV DIN 18339.
Menge: 4,000 St

#### Titel 02.06 Fachgerechter Wiedereinbau und Montage der gereinigten und aufbereiteten Zink-Regenfallrohre an der Fassade. Einschließlich des Zusammensteigens der Rohre mit allen erforderlichen Bögen und Formstücken, dem fachgerechten Einsetzen in die Rohrschellen sowie dem dichten und fluchtgerechten Anschluss an die vorhandenen Standrohre /Grundleitungen. Die Rohre sind lotrecht auszurichten. Ausführung gemäß ATV DIN 18339

**02.06.0010 Hänge- u. Aufdachrinnen aus Alu demontieren.**
Fachgerechte und zerstörungsfreie Demontage von vorhandenen Dachentwässerungsrinnen (Hängerinnen) aus Zink, einschließlich der zugehörigen Rinnenbänder, Endstücke und Übergänge im Bereich des Bestandsbaus.
Die Demontage hat so zu erfolgen, dass eine Verformung Die ausgebauten Rinnen sind sorgfältig zu lagern und vor Witterung sowie mechanischer Beschädigung zu schützen. Schutzkappen und Kleinteile sind, sofern wiederverwendbar, zu sichern.
Ausführung gemäß ATV DIN 18339 (Klempnerarbeiten).
Menge: 57,000 m

**02.06.0020 Regenfallrohre aus Zink demontieren.**
Fachgerechte und zerstörungsfreie Demontage von vorhandenen Regenfallrohren aus Zink, einschließlich aller Formstücke (Bögen, Abzweige, Standrohrkappen)
Die Bauteile sind ohne Beschädigung der Rohrgeometrie aus den Rohrschellen zu lösen, zu kennzeichnen (für den späteren Wiedereinbau am selben Ort) und fachgerecht zwischenzulagern.
Ausführung gemäß ATV DIN 18339.
Menge: 40,000 m

**02.06.0030 Rinnenhalter und Rohrschellen demontieren**
Demontage von vorhandenen Rinnenhaltern (Rinnenhaken) aus dem Traufbereich bzw. von Rohrschellen aus dem Mauerwerk/der Fassade.
Die Befestigungselemente sind auf Verziehbarkeit und Korrosion zu prüfen. Brauchbare Halterungen sind für die Wiederverwendung aufzubereiten. Nicht mehr tragfähige Halterungen sind zu separieren.
Menge: 76,000 St

**02.06.0040 Aufbereitete Zink-Dachrinnen fachgerecht wiedereinbauen**
Fachgerechter Wiedereinbau und Montage der gereinigten und aufbereiteten Zink-Dachrinnen auf den vorhandenen (oder erneuerten) Rinnenhaltern.
Die Leistung beinhaltet das Ausrichten der Rinnen mit dem erforderlichen Gefälle nach DIN EN 12056 und DIN 1986-100 zum Ablaufpunkt. Die Stoßverbindungen (Rinnenstöße) sind nach Herstellervorschrift für Aluminiumsysteme fachgerecht und dauerhaft fachgerecht neu abzudichten bzw. zu verbinden (z.B. mittels System-Dichtstoff, Nieten oder Aluklebeverfahren). Einschließlich Pass- und Zuschnitten sowie dem fachgerechten Anschluss der Endstücke.
Ausführung gemäß ATV DIN 18339.
Menge: 57,000 m

**02.06.0050 Aufbereitete Zink-Regenfallrohre wiedereinbauen.**
Fachgerechter Wiedereinbau und Montage der gereinigten und aufbereiteten Zink-Regenfallrohre an der Fassade.
Einschließlich des Zusammensteigens der Rohre mit allen erforderlichen Bögen und Formstücken, dem fachgerechten Einsetzen in die Rohrschellen sowie dem dichten und fluchtgerechten Anschluss an die vorhandenen Standrohre /Grundleitungen. Die Rohre sind lotrecht auszurichten.
Ausführung gemäß ATV DIN 18339
Menge: 40,000 m
